# San. Trinkwasser- u. Abwasserleitungen
Angebotsaufforderung (GAEB DA XML 3.2, DA83)
Projekt: 75350_B7_0004
Währung: EUR
Nebenangebote zugelassen: ja
Abgabeort: SB Region Nord-West, Schloss, 49186 Bad Iburg
Auftraggeber: Staatl. Baumanagement Region Nord-West, (ab 01.01.2022), Schloss, 49186 Bad Iburg, D, Ansprechpartner Vergabestelle, Telefon 05403 7302-500, Fax 05403 7302-999, E-Mail vergabe@sb-rnw.niedersachsen.de
Erstellt mit: GXML Toolbox V3.3 R20230829, iTWO_64 V25.0.650, 08.10.2026

## Vorbemerkungen
Bauvorhaben

Polizeiinspektion Cloppenburg/ Vechta

Die Polizeiinspektion Cloppenburg/ Vechta befindet sich in der Bahnhofstraße 9 in 49377 Vechta.

Das vorhandene Gebäude hat einen rechteckigen Grundriss mit einem leicht hervorstehendem Treppenhausturm, einem vorgesetzten 1- stöckigen Anbau (Flachdach, Wache) und einem, jeweils im 4. und 5. OG zurückgesetzten Staffelgeschoss (Flachdach). Die äusseren Abmessungen betragen:

Polizeiinspektion: Länge x Breite KG - 3.OG ca. 39,04 x 16,63 m, 4.OG ca. 19,30 x 14,88 m, 5.OG ca. 6,575 x 6,13 m, Höhe ca. 19,10 m.

Diese Baumaßnahme ist bei laufendem Betrieb der Polizeiinspektion auszuführen. Der Polizeibetrieb muss hierbei in gewohnter, möglichst ungestörter Form gewährleistet bleiben.

Die Durchführung der Baumaßnahme bezieht sich nur auf dieSanierung der Trinkwasser- und Abwasserleitungen sowie auf die Neugestaltung der Sanitäreinheiten und ist bei laufendem und durchgehendem Betrieb (24 Stunden/ Tag) der Polizeiinspektion geplant. Die Arbeiten sind hinsichtlich der Lärm-, Staub- und Erschütterungsemissionen mit größtmöglicher Rücksichtnahme auf den laufenden Betrieb auszuführen. Ausnahmen sind vor Baubeginn in Zusammenarbeit mit dem Nutzer abzustimmen.

Der Bieter bestätigt mit der Abgabe seines Angebotes, dass er über die entsprechenden Kapazitäten verfügt, um die Leistungen in den vorgesehenen Abschnitten und Zeiträumen gem. Rahmenterminplan auszuführen und das er auf Änderungen und Anpassungen flexibel reagieren kann.

Abwicklung der Baumaßnahme:
Lager- und Stellflächen auf dem Polizeigelände stehen nur sehr begrenzt zur Verfügung und werden dem AN durch den AG bzw. der örtlichen Bauleitung zugewiesen (gepflasterte Parkplatzflächen im Außenbereich, westlich des Polizeigebäudes).

Für die Materiallagerung während der Bauzeit übernimmt der Auftraggeber keine Hauftung.

Alle Verkehrswege, Zufahrten, Zugänge und Fußwege sind freizuhalten, so dass deren Nutzung ohne Gefährdung und wesentliche Einschränkungen für die Nutzer und den öffentlichen Verkehr der umliegenden Straßen möglich ist.

Die baubetrieblichen Abläufe des AN sind so zu gestalten, dass eine Gefährdung der Nutzer ausgeschlossen wird. Erhöhte Aufmerksamkeit ist einzukalkulieren (Sicherungsmaßnahmen/ -zäune u.a. für Baucontainer, Sicherung des Zugangsbereiches bei Anlieferung durch eine zweite Person etc.).

Alle zur Ausführung der Leistungen erforderlichen Hebezeuge, Materialtransporte, Zwischenlagerungen, Geräte, Arbeitskräfte, Stoffe und Bauteile oder ähnliches sind bei der Kalkulation der Einheitspreise vom Bieter zu berücksichtigen.

Der Auftragnehmer haftet für Schäden aller Art, die auf der Baustelle, deren Zuwegungen, im Gebäude, an Einrichtungen, Geräten und Anlagen durch Personen seiner oder einer unter seinem Auftrag stehenden Firma verursacht werden.

Die regelmäßige Säuberung der Baustelle sowie die besenreine Reinigung beim Verlassen der Baustelle bei täglichem Arbeitsabschluss, bei Arbeitsunterbrechungen und nach Abschluss der Arbeiten sind Leistungen des Auftragnehmers und mit den Einheitspreisen abgegolten. Der anfallende Bauschutt ist zu sammeln und auf eigene Kosten abzufahren.

Der Bieter gewährleistet die Einhaltung der gesetzlichen, handwerklichen und technischen Regeln, insbesondere der VOB, den allgemeinen technischen Vertragsbedingungen für Bauleistungen (ATV), dem Stand der Technik, den neusten Technischen Merkblättern und Verarbeitungsrichtlinien der zur Anwendung kommenden Produkte, den Schutzvorschriften der Bauberufsgenossenschaft sowie den Vorgaben des örtlichen Sicherheits- und Gesundheitsschutzkoordinators (SiGeKo).

Der Auftragnehmer hat während der Ausführungsarbeiten mindestens einen deutschsprachigen verantwortlichen Ansprechpartner auf der Baustelle zur Verfügung zu stellen.

Die Einrichtung der Baustromversorgung ist über Anschlußpunkte in Nähe der Baumaßnahme in Abstimmung mit der Standortverwaltung durch den AN vorzunehmen. Baustrom wird unentgeldlich zur Verfügung gestellt.

Sämtliche vorbeschriebene bauliche und betriebliche Umstände sind bei der Ausführung und der Kalkulation des Angebotes zu berücksichtigen und entsprechend in die Einheitspreise einzukalkulieren.

Zur Veranschaulichung und als Kalkulationshilfe liegen diesem Leistungsverzeichnis Entwurfszeichung bei, welche für die Ausführung jedoch nicht verbindlich sind. Dem Bieter wird empfohlen, sich vor der Abgabe des Angebotes durch eine örtliche Besichtigung über die örtlichen Gegebenheiten und preisbeeinflussenden Faktoren zu informieren.
Jegliche Kosten, die aus diesen erschwerten Bedingungen entstehen, sind in die Einheitspreise einzurechnen und berechtigen nicht zu Nachforderungen. Terminanfragen erfolgen über den Bereich der zentralen Vergabe.

## Hinweis Estrich-, Fliesen- u. Platten- Innenputzarbeiten
Die Estrich-, Fliesen- u. Platten- & Innenputzarbeiten sind ausschließlich  innerhalb des abgegrenzten Bereiches  durchzuführen. Die Errichtung der Staubschutzwand erfolgt bauseits.
Der Quertransport von Material ist nur über das Haupttreppenhaus  und die sonstigen Verkehrswege wie Flure etc möglich.
Verkehrswege sind täglich zu reinigen, um Staub- und Schmutzentwicklung zu minimieren.

Produktneutralität

In dem Leistungsverzeichnis werden an verschiedenen Stellen Produkte hinsichtlich der Gestaltung als Richtfabrikate aufgeführt. Diese Angaben dienen ausschließlich der Beschreibung des gewünschten Qualitätsstandards, der technischen Eigenschaften sowie der gestalterischen Anforderungen.

Gemäß den Grundsätzen der produktneutralen Ausschreibung sind gleichwertige Produkte anderer Hersteller ausdrücklich zugelassen.

Sofern alternative Produkte (Gleichwertigkeit) angeboten werden, sind die entsprechenden Angaben zum Fabrikat und Typ in den dafür vorgesehenen Freitextfeldern der jeweiligen Leistungspositionen zwingend zu
ergänzen. Die Gleichwertigkeit ist auf Verlangen der Vergabestelle durch geeignete Unterlagen (z. B. technische Datenblätter, Prüfzeugnisse) nachzuweisen.

Vor Ausführung der Leistung wird in einer Bemusterung das finale Produkt gemeinsam festgelegt.

## 26A30464 Estrich-, Fliesen- u. Platten- & Innenputzarbeiten
Datum: 08.10.2026

### Bereich 01 Allgemeines

#### Abschnitt 01.01 Allgemeines

**01.01.0010 Baustelle einrichten**
STLB-Bau 2026-04 000
Baustelle für sämtliche, in der Leistungsbeschreibung aufgeführten Leistungen einrichten.
Menge: 1,000 St
Leistungsbereichkatalog: 000

**01.01.0020 Dokumentation**
*** Pauschalposition
Die Dokumentation soll mind. folgende Punkte beinhalten:
-  den Nachweis über die verwendeten Materialien
  inkl. der Technischen Merkblätter, RAL-Farbtöne, etc.
-  eventuell wichtige Hinweise für den Betreiber
-  Reinigungs- und Pflegeanweisungen
-  Prüfzeugnisse jegl. Art
-  Fachunternehmererklärung
-  etc.

sämtliche Unterlagen sind in je einem Ordner,
sauber gegliedert mit Inhaltsangabe, 2-fach,
mit der Schlussrechnung abzugeben.
Menge: 1,000 psch

### Bereich 02 Innenputz

#### Abschnitt 02.01 Innenpiutzarbeiten EG - 4 OG

**02.01.0010 Putzarbeiten / Untergrund reinigen**
Untergrund von grober Verschmutzung anderer Unternehmer reinigen; an allen nachfolgenden durch den AN zu bearbeitenden Bauteilen
Menge: 361,000 m²

**02.01.0020 Putzarbeiten / Grundierung**
Grundierung stark saugender Untergründe mit Grundiermittel.
Putzgrund: KS- Mauerwerk & Beton
Menge: 361,000 m²

**02.01.0030 Putzarbeiten / Haftbrücke**
Haftbrücke auf glatte, schalöl- und staubfrei gereinigte Betonflächen im Innenbereich mittels Zahntraufe und geeignetem Material; für Kalkzementputze vollflächig aufbringen in komplett fertiger Arbeit.
Menge: 180,500 m²

**02.01.0040 Putzarbeiten / Kalkzementputz, 2-lagig / innen**
Innenwandputz aus Kalkzementmörtel, zweilagig, in allen Geschossen
auf Mauerwerk bzw. Beton, einschl. Spritzbewurf,
aufbringen, abziehen, abreiben und filzen.
Der Spritzbewurf ist ausreichend lange vor dem Aufbringen des Putzes auszuführen!

Putzgrund: KS-Mauerwerk/ Beton
Mörtelart: GP (Normalputzmörtel)
Mörtelgruppe: CS II (P II)
Oberfläche: abgerieben und gefilzt
Oberflächenqualität: Q2
Putzdicke: ca. 15 mm
Bauteil: Innen- und Außenwände
Höhe von OKFF
bis OK Putz:  bis zu 3,20 m
Lage EG- 4 OG
Menge: 361,000 m²

**02.01.0050 Putzarbeiten / Kalkzementputz, 2 lagig / innen / Kleinflächen**
Innenputz wie in Pos. 02.01.4 beschrieben in allen Geschossen des Bauwerkes, jedoch auf Kleinflächen wie z.B. geschlossenen Fensteröffnungen, Brüstungsmauerwerk etc.
Einzelflächengröße bis 6,00 m²
Menge: 62,000 m²

**02.01.0060 Putzarbeiten / Kalkzementputz / Mehrstärke / 5 mm**
Mehrpreis je 5 mm Mehrstärke für zuvor beschriebenen
Innenputz.
Menge: 63,000 m²

**02.01.0070 Putzarbeiten / Eckwinkel**
Eckwinkel aus verzinkten Drähten, punktgeschweißt oder
in gleichwertiger Art, für Nennputzdicke von 15-20 mm
an allen senkrechten Kanten der Wände über gesamte
Raumhöhe sowie in Tür- und Fensterleibungen (hier auch
waagerechte Kanten im Sturz), lot- und fluchtgerecht
mit Befestigungsmitteln gemäß Herstellervorgaben
anbringen, einschl. aller Nebenmaterialien und
Nebenleistungen.
Menge: 52,000 m

**02.01.0080 Putzarbeiten / Putzarmierung / Glasfasergewebe**
Putzarmierung mit Glasfasergewebe zum Überspannen rissegefährdeter Putzgrundflächen an Plattenstößen von Leichtbauplatten über Installationsschlitze als Flächenüberspannung und als Putzträger sowie für Verwahrungen aller Art im Innenbereich.
Aufmaß nach Sichtfläche
Stoßüberlappung: 100 mm
Menge: 313,000 m²

**02.01.0090 Putzarbeiten / Putzträgerplatten / magnesitgebunden, d = 3,0 cm**
*** Bezugsbeschreibung
Holzwolleleichtbauplatten, magnesitgebunden, als
Putzträger an Wänden, mit Klebemörtel dicht gestoßen
verlegt, einschließlich Bandagieren der Fugen und
Anschlüsse
Dicke = 3,0 cm
Menge: 20,000 m²

**02.01.0100 Putzarbeiten / Putzträgerplatten / magnesitgebunden, d = 2,0 cm**
*** wie Position 02.01.0090
mit einer Stärke von 2 cm
Menge: 17,500 m²

**02.01.0110 Putzarbeiten / Bauteil schützen, Folie**
Bauteile und Einrichtungsgegenstände zum Schutz mit Folie (PE >= 0,2 mm) abkleben. Beseitigung der Abdeckmaterialien nach Beendigung der Arbeiten.
Bauteil:.....
Material Folie: PE
Dicke Folie: 0,2 mm
Menge: 65,000 m²

### Bereich 03 Estricharbeiten

#### Abschnitt 03.01 Estricharbeiten

*Hinweis: ZTV Estricharbeiten*
Estricharbeiten nach DIN 18 353, soweit nachfolgend nicht abweichend davon ausgeschrieben wird und soweit nicht andere DIN - Vorschriften bzw. Herstellerangaben, usw. mitbeachtet werden müssen.

Die Einheitspreise verstehen sich für Lieferung, Vorhalten und Verarbeitung aller notwendigen Materialien und Geräte, einschl. Transport, Transporteinrichtungen und Geräte.

Sonstige einzukalkulierende Leistungen:
-  Vorkehrungen gegen Verschmutzungen und  Beschädigungen an Bauteilen und Einrichtungen jeder Art.
-  Diebstahlsichere Lagerung des Materials.
-  Schutz gegen zu rasches und ungleichmäßiges  Austrocknen.
-  Reinigen des Untergrundes (ausgenommen  feste Beton-und Mörtelreste und grober Bauschutt), siehe gesonderte Position.
-  Sicherungen von Installationen, vor allem  soweit solche auf dem Untergrund verlegt sind

Soweit erforderlich, sind Fugen anzuordnen (siehe gesonderte Position).

Abflußleitungen, Abläufe und Rohre jeder Art in Naßräumen dürfen keine direkte Berührung mit dem Estrich haben. Die Anschlußstellen sind solide mit Dämmstoffen zu verwahren.

Die Ebenheit des fertigen Estrichbelages muß so hergestellt werden, daß die Folgebeläge ohne Zwischenspachtelung verlegt werden können.

Das Aufmaß erfolgt nach den Werkplänen, wobei die Rohbaumaße zugrundegelegt werden.

**03.01.0010 Estrich / Reinigung des Untergrunds**
Reinigen des Untergrundes (Besenrein)  in vers. Räumen im EG und OG von grober Verschmutzung (gem. VOB/B DIN 18353, P),
im Mittel bis 1,0 kg/m2, der Schutt wird Eigentum des AN und ist ordnungsgemäß zu entsorgen.
Menge: 88,000 m²

**03.01.0020 Estrich / Vorbereitung des Untergrundes**
Entfernen von :
- Zementschlämme,
- Schalungsölresten,
- Unebenheiten,
- nicht ausreichend feste oder blättrige Schichten
- Verschmutzungen/Lufteinschlüssen
zur Erhöhung der Griffigkeit von zu glatten Oberflächen der Bodenbetonflächen durch Schleifen mit geeigneten Schleifgeräten usw. inkl. staubfreie Reinigung, Aufnahme, Abtransport und ordnungsgemäßer Entsorgung von anfallendem Bauschutt.
Menge: 88,000 m²

**03.01.0030 Estrich / schwimmend / CT-C35- F5 / h= 105 mm EG-4 OG**
Schwimmender Zementestrich (CT) auf  Boden o. Deckenplatten  im gesamten Gebäuen, in allen Geschossen als schwimmende Estrichkonstruktion zur Aufnahme von Bodenbelägen wie folgt:
-  Randstreifen aus Polystyrol mit abknickbarem Fuß, h= mind.200 mm
-  2 Lagen PE-Folie 0,2 mm  als Trennlage/Dampfsperre stoßüberlappend
- 1 Lage: 40 mm Dämmplatten unter Estrich, aus EPS,
  DESBaustoffklasse B, Brandverhalten E, Trittschallverbesserung
  26dB Wärmeleitfähigkeit (Bemessungswert)0,035 W/(mK)
  Plattendicke: 20 mm, Zusammendrückbarkei: 2 mm

-  1 lage  Lage PE-Folie 0,2 mm, stoßüberlappt
-  Zementestrich, d=65 mm
Oberfläche planeben für Beläge aus Fliesen .
Druckfestigkeit: mind. C 35
Biegezugfestigkeit: F 5
Estrichdicke: 65 mm
Nutzlast:  5 kN/m²
Konstruktionshöhe:  105 mm

in Räumen verschiedener Abmessungen inkl. aller notwendigen Schalungen liefern und herstellen.
Komplett liefern und einbauen inkl. Berücksichtigung der Herstellervorgaben
Lage : EG bis 4 OG
Menge: 88,000 m²

**03.01.0040 Estrich / Glasfaserbewehrung**
Liefern und einbauen von Bewehrung in vorgenannten Estrichen
Estrichstärken: von 65 mm
Bewehrung: alkalibeständige Glasfaserbewehrung
min. 750 g/m³
Komplett in fertiger Arbeit inkl. aller notwendigen Hilfsmittel, Transportkosten etc.
Menge: 88,000 m²

**03.01.0050 Estrich / Schnellbinder**
Mehrkosten zu vorgenannten Estrichposition für den Einsatz eines Schnellbinders zur Erzielung einer schnelleren Belegreife von 7-10 Tagen
Estrichstärken von 65  mm
Menge: 88,000 m²

**03.01.0060 Estrich / Arbeits- und Scheinfuge**
Arbeits- und Scheinfuge in frischen Estrich schneiden und nach Belegreife des Estrichs mit Fugendichtmasse  aus Kunstharz kraftschlüssig füllen.
Fugentiefe: 1/3 der Estrichdicke
Fugenbreite: 5 mm
Menge: 25,000 m

**03.01.0070 Estrich / Bewegungsfuge/ verdübelt**
Bewegungsfuge im Estrich  zwischen neuem Estrich und bauseitig vorhandenen Estrichflächen im EG mit  Füllung aust Dämmstreifen sowie elastische Vergussmasse, einschl. Dübelhülsen und Rundstahlstifte aus Edelstahl, l=ca. 100 mm.
Fugenquerschnitt:  10/60 mm
Menge: 15,000 m

**03.01.0080 Prüfung Feuchtigkeit, CM-Methode,Estrich**
Prüfung des Feuchtigkeitsgehaltes des Estrichs mit der CM-Methode, gemäß Arbeitsanweisung für CM-Messung des Bundesverbandes Estrich und Belag, inkl. genauen Protokollierens der Messstellen und Messergebnisse. Ausführung nach Angabe der Bauleitung. Die Messergebnisse sind der Bauleitung vorzulegen.
Art des Estrichs:  Kalkzementestrich
Estrichfläche  : bis 200 m²
Menge: 10,000 St

### Bereich 04 Fliesen und Plattenarbeiten

#### Abschnitt 04.01 Bodenfliesen

**04.01.0010 Bodenfliesen / Vorbereitung des Untergrundes**
Reinigen des Untergrundes von haftungsmindernden Stoffen, Staubreste gründlich absaugen. Material aufnehmen und entsorgen.
Menge: 88,000 m²

**04.01.0020 Bodenfliesen / Untergrund schleifen**
Estrichoberfläche zur Aufnahme eines neuen Oberflächenbelages oder einer Beschichtung, anschleifen und den anfallenden Staub absaugen.
Bauteil:  Boden
Untergrund:  Zementestrich
Untergrundvorbereitung: Estrich schleifen
Menge: 88,000 m²

**04.01.0030 Bodenfliesen / Ausgleichs- und Gefällespachtelung**
Ausgleichs- und Gefällespachtelung, auch in Kleinflächen
Gefällespachtelung im verschiendne Bereich des Bauwerk z.B im Bereich der trichtergfällle mit hydraulisch erhärtender, trasshaltiger, standfester Spachtelmasse (Schichtdicke 3-60 mm) herstellen. Vorbehandlung des Zementestrichs mit Kunstharzemulsion zur Verbesserung des Haftverbunds. Verarbeitung von Spachtelmasse mit Kunstharzemulsion frisch in frisch.

Die Spachtelmasse eben und glatt abziehen.

Schichtdicke im Mittel: 20 mm.
Gefälle: 2%
Menge: 9,000 m²

**04.01.0040 Bodenfliesen / Grundierung**
Aufbringen einer Grundierung auf Kunstharzbasis auf saugfähigen Untergründen (Estrich, Putz, Trockenbaustoffe) als Vorbehandlung für die Aufnahme des nachfolgenden Dünnbettmörtel- bzw. Verbundabdichtungssystems.
Bauteil: Wand- und Bodenflächen
Grundierung trocknen lassen.
Menge: 88,000 m²

**04.01.0050 Bodenfliesen / Feinspachtelung**
Herstellen einer Feinspachtelung (Schichtdicke 1-5 mm) mit hydraulisch erhärtendem, flexiblem Dünnbettmörtel zum Schließen von kleinen Poren und Lunkern für die Aufnahme des nachfolgenden Verbundabdichtungssystems.
Bauteil: Wand- und Bodenflächen
Schichtdicke im Mittel: 3 mm.
Menge: 88,000 m²

**04.01.0060 Bodenfliesen / 600x600 mm / R 10 Mittegrau**
Verlegen der Bodenfliesen im Dünnbett auf Verbundabdichtung mit hydraulisch erhärtendem, flexiblem Fließbettmörtel C2 E S1 gemäß DIN EN 12004.

Verfugen der Fliesenflächen mit hochfestem, hydraulisch schnell erhärtendem, einkomponentigem Fugenmörtel auf Feinstzementbasis.
Fugenmörtel mit hoher Abriebfestigkeit CG2 WA gemäß DIN EN 13888, beständig bei Dampfstrahlreinigung.

Fugenfarbe: gem Herstellkerfarbkarte nach Wahl des AG

Bodenbelagsmaterial:

BI a UGL, Trockengepresste keramische Fliesen, DIN EN 14411, Gruppe BIa, unglasiert (UGL) für Bodenbeläge und Wandbekleidungen im Innen- und Außenbereich (Feinsteinzeugfliesen)

Farbe: mittelgrau
Optik: Stein
Glasur: unglasiert
Oberflächenglansgrad: matt
Format: 600x600x105 mm
Frostbeständigkeit: Ja
Rutschhemmung: R10
Belastungsgruppe: 3
Veredelung: protecta
Lage: EG - 4 OG

Produkt der Planung:

Agrob-Buchtal, Serie Emotion o. glw. Art

Angebotens Fabrikat

'....................................................'
vom Bieter einzutragen
Menge: 88,000 m²

**04.01.0070 Bodenfliesen / 70 x 600 mm / Sockel / Mittelgrau**
Verlegen der Sockelfliesen im Dünnbett auf Verbundabdichtung / Putzoberflächen mit hydraulisch erhärtendem, flexiblem Fließbettmörtel C2 E S1 gemäß DIN EN 12004.

Verfugen der Fliesenflächen mit hochfestem, hydraulisch schnell erhärtendem, einkomponentigem Fugenmörtel auf Feinstzementbasis.
Fugenmörtel mit hoher Abriebfestigkeit CG2 WA gemäß DIN EN 13888, beständig bei Dampfstrahlreinigung.

Fugenfarbe: gem Herstellkerfarbkarte nach Wahl des AG

Sockelmaterial:

BI a UGL, Trockengepresste keramische Fliesen, DIN EN 14411, Gruppe BIa, unglasiert (UGL) für Bodenbeläge und Wandbekleidungen im Innen- und Außenbereich (Feinsteinzeugfliesen)

Farbe: mittelgrau
Optik: Stein
Glasur: unglasiert
Oberflächenglansgrad: matt
Format: 70 x 600 10,5 mm
Frostbeständigkeit: Ja
Kantenausführung gerundet
Veredelung: protecta
Lage: EG - 4 OG
Produkt der Planung:

Agrob-Buchtal, Serie Emotion o. glw. Art

Angebotens Fabrikat

'....................................................'
vom Bieter einzutragen
Menge: 134,000 m

**04.01.0080 Bodenfliesen / Öffnungen bis DN 50**
Bodenfliesen der Pos. 1 & 2 anarbeiten inkl. Erstellung von Öffnungen / Löchern an Einbauteile bis ca. DN 50 mm.
Menge: 40,000 Stk

**04.01.0090 Bodenfliesen / Öffnungen bis DN 100**
Bodenfliesen der Pos. 1 & 2 anarbeiten inkl. Erstellung von Öffnungen / Löchern an Einbauteile bis ca. DN 50 mm.
Menge: 25,000 Stk

**04.01.0100 Bodenfliesen / Bodenbelag / Abschlussprofil**
Schiene als Belagsabschluss- und Kantenschutzprofil aus
Edelstahl gebürstet 1.4301 (V4A)
mit trapezförmig gelochtem Befestigungsschenkel
und einem 87°-Winkel anschließenden Abschlussschenkel
mit doppelt gefalzter Kopfausbildung aus
Edelstahl-Bandmaterial
Profilhöhe: passend für vorgenannte Fliesen
in unterschiedlichen Längen nach Bedarf gem . beiliegder Planung
liefern und unter Berücksichtigung der Anwendungs- und
Verarbeitungshinweise des Herstellers fachgerecht
einbauen.
Menge: 40,000 m

**04.01.0110 Bodenfliesen / Elastische Fugenverfüllung:**
Elastische Fugenverfüllung:
Anschluss- und Bewegungsfugen mit elastischem, fungizid und fungistatisch eingestelltem Fugenfüllstoff verfüllen.
Fugenfarbe nach Wahl des AG gem Hersteller Farbkarte
Lage: EG-4 OG
Menge: 200,000 m

**04.01.0120 Bodenfliesen / Dehnfugenprofil**
Bautrennfugenprofil mit seitlich angeordneten Metallprofilen aus  Aluminium mit trapezförmig gelochten Befestigungsschenkeln und einer U-förmigen Profilkammer zur Aufnahme einer 20 mm breiten Bewegungszone aus thermoplastischem Elastomer liefern und im Zuge der Fliesenverlegung unter Beachtung der Herstellerangaben fachgerecht einbauen.

Profilhöhe (gemäß der Fliesenstärke) 10,5 bzw 15 mm
Menge: 25,000 m

**04.01.0130 Bodenfliesen / Arbeitsfugen und Risse schließen**
Schwind- und  Arbeitsfugen, sowie Spannungsrisse im
Untergrund schließen.
Risse und Fugen mechanisch aufweiten und im Abstand von
ca. 40 cm Querfugen zum Riss ca. 10 cm lang und bis zu
1/3 der Estrichdicke einschneiden. Bewehrungstreifen in
die Querfugen einbringen und mit 2 K Reaktionsharz
 ausfüllen und mit Quarzsand
abstreuen.

Um die Massen einwandfrei zu dokumentieren ist vor
Ausführung der Arbeiten eine Aufmass mit der örtlichen
Bauleitung zwingend zu vereinbaren.
Menge: 30,000 m

#### Abschnitt 04.02 Wandfliesen

**04.02.0010 Wandfliesen / Vorbereitung des Untergrundes**
Reinigen des Untergrundes von haftungsmindernden Stoffen, Staubreste gründlich absaugen. Material aufnehmen und entsorgen.
Menge: 52,000 m²

**04.02.0020 Wandfliesen / Grundierung**
Aufbringen einer Grundierung auf Kunstharzbasis auf saugfähigen Untergründen (Estrich, Putz, Trockenbaustoffe) als Vorbehandlung für die Aufnahme des nachfolgenden Dünnbettmörtel- bzw. Verbundabdichtungssystems.
Bauteil: Wand- und Bodenflächen
Grundierung trocknen lassen.
Menge: 52,000 m²

**04.02.0030 Wandfliesen / Feinspachtelung**
Herstellen einer Feinspachtelung (Schichtdicke 1-5 mm) mit hydraulisch erhärtendem, flexiblem Dünnbettmörtel zum Schließen von kleinen Poren und Lunkern für die Aufnahme des nachfolgenden Verbundabdichtungssystems.
Bauteil: Wand- und Bodenflächen
Schichtdicke im Mittel: 3 mm.
Menge: 52,000 m²

**04.02.0040 Wandfliesen / 300 x 600 / weiß / 1,20 m**
Verlegen der Wandfliesen im Dünnbett auf Verbundabdichtung mit hydraulisch erhärtendem, flexiblem Dünnbettmörtel C2 TE S1 gemäß DIN EN 12004.
Verfugen der Fliesenflächen mit hochfestem, hydraulisch schnell erhärtendem, einkomponentigem Fugenmörtel auf Feinstzementbasis.

Fugenmörtel mit hoher Abriebfestigkeit CG2 WA gemäß DIN EN 13888, beständig bei Dampfstrahlreinigung.
Fugenfarbe: gem Herstellerfarbkarte nach Wahl des AG

Wandbekleidung AI a UGL, Stranggepresste keramische Platten, Präzision, DIN EN 14411, Gruppe AIa, unglasiert (UGL) für Bodenbeläge und Wandbekleidungen im Innen- und Außenbereich (Feinsteinzeugplatten)
Oberfläche unifarben, eben
Farbebezeichung :weiß
Optik: uni
Glasur: glasiert
Oberflächenstruktur: eben
Oberflächenglanz::glänzend
Color Shade Variation: V0
Format: 300x600 mm
Dicke 8 mm
Fugenebreite : mind. 3 mm
Verlegung: Kreuzfuge liegend  verlegt
Verleghöheca 1,20 m von OKFF

Leitfabrikat gem vorangegangener Bemusterung:
Hersteller: Agrob Buchtal
Serie: Basis 2
Farbe  weiß
Lage : EG -4 OG
o.gleichwertig.

Angebotenes Fabrikat

'....................................................'
vom Bieter einzutragen
Menge: 52,000 m²

**04.02.0050 Wandfliesen / 300 x 600 / weiß / Leibungen**
Mehrkosten zu vorgenannten Pos. 1+2 fpr die Verlegung der Wandfliesen im Bereich von Leibungen, Wandköpfen etc.
Leibungstiefe bis ca 25 cm
Menge: 10,000 m

**04.02.0060 Wandfliesen / 300 x 600 / weiß / Öffnungen bis DN 50**
Wandfliesen anarbeiten inkl. Erstellung von Öffnungen / Löchern an Einbauteile bis ca. DN 50 mm.
Menge: 65,000 Stk

**04.02.0070 Wandfliesen / 300 x 600 / weiß / Öffnungen bis DN 100**
Wandfliesen anarbeiten inkl. Erstellung von Öffnungen / Löchern an Einbauteile bis ca. DN 100 mm.
Menge: 25,000 Stk

**04.02.0080 Wandfliesen / 300 x 600 / weiß / Abschlußprofil**
Belagsabschluss- oder Eckprofil mit trapezförmig gelochtem Befestigungsschenkel und rechtwinkliger Sichtfläche liefern und fachgerecht einbauen.

Der Einbau von Formteilen wie Außenecken oder Innenecken ist in die Einheitspreise einzurechnen.
Material: Edelstahl gebürstet 1.4301
Profilhöhe: passend für vorgenannte  Wandfliesen

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Menge: 51,000 m

#### Abschnitt 04.03 Sonstiges

**04.03.0010 Boden / Entkopplungs- /Verlegeplatteplatte 4 mm**
*** Bezugsbeschreibung
Kunstharzgebundene, verrottungssichere Polyesterfaserplatten, sehr emissionsarm gemäß GEV, Dicke 2 mm alternativ 4 mm press und stoßversetzt auf grundiertem Untergrund mit zementärem, flexiblem Dünnbettkleber, C2 E S1 nach DIN EN 12004, Zahnung 6-8 mm, möglichst hohlraumfrei verkleben.

Material:
Sopro VarioFlex® VF XL® 413,
Sopro FliesenDämmPlatte 4 mm FDP 558 oder gleichwertig.

Angebotenes Fabrikat:

............................................
(vom Bieter einzutragen)
Einbau nur auf ausdrückliche Anordung der Bauleitung zum Höhenausgleich
Menge: 15,000 m²

**04.03.0020 Boden / Entkopplungs- /Verlegeplatteplatte 7 mm**
*** wie Position 04.03.0010
mit einer Dicke von 7 mm
Menge: 10,000 m²

**04.03.0030 Boden / Entkopplungs- /Verlegeplatteplatte 9 mm**
*** wie Position 04.03.0010
mit einer Stärke von 9 mm
Menge: 5,000 m²

**04.03.0040 Schneiden von Fugen**
Schneiden von Dehnfugen
Fugenbreite: 10 mm
Fugentiefe : 90 mm
Menge: 15,000 m

**04.03.0050 Schließen v. Fugen m. 2-Komponentenmaterial**
Schließen der Dehn- und Arbeitsfugen in
Estrichen mit 2-Komponentenmaterial auf nach den
Herstellerrichtlinien verarbeitet.

Angeb. Fabrikat : ......................
Fugenquerschnitt: 8-15/50-90 mm
Menge: 15,000 m

### Bereich 05 Stundenlohnarbeiten

#### Abschnitt 05.01 Stundenlohnarbeiten

*Hinweis: Stundenlohnarbeiten*
Stundenlohnarbeiten dürfen nur auf besondere Anweisung der Bauleitung ausgeführt werden. Nachweise hiefür sind arbeitstäglich zur Anerkennung vorzulegen.
Mit der Unterzeichnung dieses Angebotes erklärt der
Bieter rechtsverbindlich, dass die Verrechnungssätze der Stundenlohnarbeiten unter Beachtung der preisrechtlichen Vorschriften ermittelt sind und unabhängig von der Anzahl der abgerechneten Stunden Gültigkeit haben. Die Verrechnungskosten beinhalten die Gemeinkosten, Sozialbeiträge, evtl. vermögenswirksame
Leistungen sowie sonstige Nebenkosten.

**05.01.0010 Stunden Facharbeiter**
Für evtl. erforderliche Arbeiten, die nicht im LV
erfaßt sind und gegen Nachweis zur Ausführung kommen,
werden berechnet für:
Facharbeiter
Menge: 30,000 h

**05.01.0020 Stunden Bauhelfer**
Für evtl. erforderliche Arbeiten, die nicht im LV
erfaßt sind und gegen Nachweis zur Ausführung kommen,
werden berechnet für:
Bauhelfer
Menge: 30,000 h
